# Cabina sanitaria de tablero fenólico HPL

- Propiedad del archivo: CYPE Ingenieros S.A.
- Formato: FIEBDC-3/2016
- Programa: Generador de precios de la construcción. CYPE Ingenieros, S.A.
- Fecha: 03/05/2023
- Divisa: EUR
- Costes indirectos: 3 %
- IVA: 21 %

## S Señalización y equipamiento

### SM Baños

#### SMS Cabinas sanitarias

**SMS010** Ud Cabina sanitaria de tablero fenólico HPL.
Cabina sanitaria "KRONOSPAN", de entre 600 y 800 mm de longitud, entre 1200 y 1500 mm de profundidad y 2003 mm de altura, de tablero fenólico HPL Kronodesign Washroom, de 13 mm de espesor, color a elegir; compuesta de: puerta de 600x1860 mm y 2 laterales de 1860 mm de altura; estructura soporte de aluminio anodizado, formada por perfil guía horizontal de sección circular de 25 mm de diámetro, rosetas y perfiles en U de 20x15 mm para fijación a la pared y herrajes de acero inoxidable, formados por bisagras con muelle, tirador con condena e indicador exterior de libre y ocupado, y pies regulables en altura hasta 150 mm. Incluso ajuste de la hoja, fijación de los herrajes, nivelación y ajuste final. Totalmente montada.
Incluye: Replanteo. Colocación de los herrajes de colgar. Colocación de la hoja. Colocación de los herrajes de cierre y accesorios. Nivelación y ajuste final.
Criterio de medición de proyecto: Número de unidades previstas, según documentación gráfica de Proyecto.
Criterio de medición de obra: Se medirá el número de unidades realmente colocadas según especificaciones de Proyecto.

| Código | Ud | Descripción | Rendimiento | Precio | Importe |
|---|---|---|---|---|---|
| mt45kro010ic | Ud | Cabina sanitaria "KRONOSPAN", de entre 600 y 800 mm de longitud, entre 1200 y 1500 mm de profundidad y 2003 mm de altura, de tablero fenólico HPL Kronodesign Washroom, de 13 mm de espesor, color a elegir, con certificado de cadena de custodia FSC, Euroclase B-s2, d0 de reacción al fuego, según UNE-EN 13501-1; compuesta de: puerta de 600x1860 mm y 2 laterales de 1860 mm de altura; estructura soporte de aluminio anodizado, formada por perfil guía horizontal de sección circular de 25 mm de diámetro, rosetas y perfiles en U de 20x15 mm para fijación a la pared y herrajes de acero inoxidable, formados por bisagras con muelle, tirador con condena e indicador exterior de libre y ocupado, y pies regulables en altura hasta 150 mm. (material) | 1 | 799.2 | 799.200 |
| mo011 | h | Oficial 1ª montador. (mano de obra) | 0.5 | 22 | 11.000 |
| mo080 | h | Ayudante montador. (mano de obra) | 0.5 | 20.34 | 10.170 |
| % | % | Costes directos complementarios | 2 % | 820.370 | 16.407 |
|  |  | Costes directos |  |  | 836.777 |

## Recursos

**mt45kro010ic** Ud Cabina sanitaria "KRONOSPAN"
Datos técnicos: Coste energético 6204.442 MJ; Emisión de CO2 357.470 kg
Residuos:
- embalaje: re150101 Envases de papel y cartón. (componente de residuo); rendimiento 0.583 kg; Código LER 15 01 01; Masa del elemento 1 kg; Volumen 0.001333 m3
