# Mampara divisoria de balcón

- Propiedad del archivo: CYPE INGENIEROS, S.A.
- Formato: FIEBDC-3/2002
- Divisa: EUR
- Costes indirectos: 3.00 %
- IVA: 21.00 %

## F Fachadas y particiones

### FD Defensas

#### FDS Divisorias de balcones

**FDS010** m² Mampara divisoria de balcón.
Mampara divisoria de balcón, formada por de placas laminadas compactas de alta presión (HPL), Kronoart "KRONOSPAN", de 5600x2040 mm y 6 mm de espesor, acabado Color, 8681 Snow, textura granulada: BS, en las dos caras, con mecanizado en los cantos y fijada con pinzas de sujeción.
Incluye: Replanteo y marcado de los puntos de fijación. Aplomado, nivelación y fijación de la mampara divisoria de balcón.
Criterio de medición de proyecto: Superficie medida según documentación gráfica de Proyecto.
Criterio de medición de obra: Se medirá la superficie realmente ejecutada según especificaciones de Proyecto.

| Código | Ud | Descripción | Rendimiento | Precio | Importe |
|---|---|---|---|---|---|
| mt12kro020aaa1 | m² | Placa laminada compacta de alta presión (HPL), Kronoart "KRONOSPAN", de 5600x2040 mm y 6 mm de espesor, acabado Color, 8681 Snow, textura granulada: BS, en las dos caras, con mecanizado en los cantos, Euroclase B-s1, d0 de reacción al fuego, según UNE-EN 13501-1, a base de resinas termoendurecibles de acrilo-poliuretano, reforzada de forma homogénea con fibras de madera certificada FSC o PEFC, con resistencia a los rayos UV y propiedades antigraffiti durante toda su vida útil, tipo EDF según UNE-EN 438-2, con film de protección de plástico, para retirar después del montaje. (material) | 1.000 | 45.50 | 45.50 |
| mt12prg100 | Ud | Pinza de sujeción de acero inoxidable AISI 316, con tornillos, para la fijación de placas laminadas compactas de alta presión (HPL) en mampara divisoria de balcón. (material) | 4.000 | 5.00 | 20.00 |
| op00ato010 |  | Atornillador. | 1.000 | 0.00 | 0.00 |
| mo011 | h | Oficial 1ª montador. (mano de obra) | 0.356 | 22.00 | 7.83 |
| mo080 | h | Ayudante montador. (mano de obra) | 0.356 | 20.34 | 7.24 |
| % | % | Costes directos complementarios | 2 % | 80.57 | 1.61 |
|  |  | Costes directos |  |  | 82.18 |
