# Mampara divisoria de balcón

- Propiedad del archivo: CYPE Ingenieros S.A.
- Formato: FIEBDC-3/2016
- Programa: Generador de precios de la construcción. CYPE Ingenieros, S.A.
- Fecha: 08/03/2023
- Divisa: EUR
- Costes indirectos: 3 %
- IVA: 21 %

## F Fachadas y particiones

### FD Defensas

#### FDS Divisorias de balcones

**FDS010** m² Mampara divisoria de balcón.
Mampara divisoria de balcón, formada por de placas laminadas compactas de alta presión (HPL), Kronoart "KRONOSPAN", de 5600x2040 mm y 6 mm de espesor, acabado Color, 8681 Snow, textura granulada: BS, en las dos caras, con mecanizado en los cantos y fijada con pinzas de sujeción.
Incluye: Replanteo y marcado de los puntos de fijación. Aplomado, nivelación y fijación de la mampara divisoria de balcón.
Criterio de medición de proyecto: Superficie medida según documentación gráfica de Proyecto.
Criterio de medición de obra: Se medirá la superficie realmente ejecutada según especificaciones de Proyecto.

| Código | Ud | Descripción | Rendimiento | Precio | Importe |
|---|---|---|---|---|---|
| mt12kro020aaa1 | m² | Placa laminada compacta de alta presión (HPL), Kronoart "KRONOSPAN", de 5600x2040 mm y 6 mm de espesor, acabado Color, 8681 Snow, textura granulada: BS, en las dos caras, con mecanizado en los cantos, Euroclase B-s1, d0 de reacción al fuego, según UNE-EN 13501-1, a base de resinas termoendurecibles de acrilo-poliuretano, reforzada de forma homogénea con fibras de madera certificada FSC o PEFC, con resistencia a los rayos UV y propiedades antigraffiti durante toda su vida útil, tipo EDF según UNE-EN 438-2, con film de protección de plástico, para retirar después del montaje. (material) | 1 | 45.5 | 45.500 |
| mt12prg100 | Ud | Pinza de sujeción de acero inoxidable AISI 316, con tornillos, para la fijación de placas laminadas compactas de alta presión (HPL) en mampara divisoria de balcón. (material) | 4 | 5 | 20.000 |
| mo011 | h | Oficial 1ª montador. (mano de obra) | 0.356 | 22 | 7.832 |
| mo080 | h | Ayudante montador. (mano de obra) | 0.356 | 20.34 | 7.241 |
| % | % | Costes directos complementarios | 2 % | 80.573 | 1.611 |
|  |  | Costes directos |  |  | 82.184 |

Residuos:
- colocación: mt12kro020aaa1; factor de residuo 0.024

## Recursos

**mt12kro020aaa1** m² Placa laminada compacta de alta presión (HPL)
Datos técnicos: Coste energético 476.788 MJ; Emisión de CO2 16.273 kg; Código LER 17 09 04; Masa del elemento 8.1 kg; Volumen 0.0054 m3
Residuos:
- embalaje: re170203 Plástico. (componente de residuo); rendimiento 0.032 kg; Código LER 17 02 03; Masa del elemento 1 kg; Volumen 0.001667 m3
